# DIFE_250917
Angebotsaufforderung (GAEB DA XML 3.2, DA83)
Projekt: DIFE
Währung: EUR
Vergabeart: Öffentliche Ausschreibung
Ausführungsbeginn: 01.06.2026
Ausführungsende: 22.12.2028
Erstellt mit: GXML Toolbox V3.3 R20220330, ORCA AVA 25.0.5 - Professional Edition 25.00.05, 03.02.2026

## Allgemeine Beschreibung
Allgemeine Beschreibung

Allgemeine Angaben

Auftraggeber des Bauvorhabens:

Deutsches Institut für Ernährungsforschung
Potsdam-Rehbrücke

Anschrift des Bauvorhabens:

Arthur-Scheunert-Allee 114-116
14558 Nuthetal

Angaben zum Bauherren:

Das Deutsche Institut für Ernährungsforschung Potsdam-Rehbrücke (DIfE) ist ein Institut der Leibniz-Gemeinschaft und ist eine Stiftung des öffentlichen Rechts.

Angaben zur Örtlichkeit

Lage des Grundstückes/der Liegenschaft:

Maßnahme: Die Liegenschaft befindet sich im nördlichen Teil der Ortsteil Bergholz-Rehbrücke der Gemeinde Nuthetal und östlich der Arthur-Scheunert-Allee 114-116. Das Gebäude ist direkt über den Haupteingang von der Arthur-Scheunert-Allee aus zu betreten. Das Gelände des DIfE in der Artur-Scheunert-Allee 114-116 befindet sich im B-Planbereich Nr.18. Die Maßnahme befindet sich in Nähe einer Trinkwasserschutzzone 3 (Wasserwerk Rehbrücke). Das Institut befindet sich unmittelbar an einem Allgemeinem Wohngebiet.

Bestandsbebauung

Das Hauptgebäude (Gebäude E) des Deutschen Instituts für Ernährungsforschung (DIfE) in Potsdam-Rehbrücke befindet sich in der Arthur-Scheunert-Allee 114-116 in Nuthetal. Die Liegenschaft ist Eigentum des Landes Brandenburg und dem DIfE zur Nutzung überlassen. Das Gebäude E ist ein Gebäudekomplex mit mehreren Flügeln und Innenhöfen aus unterschiedlicher Bauzeit und in unter-schiedlichem Bauzustand. Das zentrale Bestandsgebäude (Altbau/Villa) wurde um 1908 errichtet und in den Jahren 1952 bis 1956 durch mehrere Anbauten / Gebäudeflügel ergänzt. Einzelne Gebäudeabschnitte (Mitteltrakt, Altbau (inkl. sog. Villa), MOGE), die das DIfE nutzt, wurden 1994 und 2001 grundlegend saniert. Weitere umfangreiche Sanierungsmaßnahmen der restlichen Gebäudeteile, bisher überwiegend in der Nutzung durch die Universität Potsdam (UniP) sind nun dringend notwendig, um einerseits arbeitsschutzrechtliche und brandschutztechnische Anforderungen sowie energetische Auflagen zu erfüllen, und andererseits den heutigen technischen Standards einer wissenschaftlichen Einrichtung zu entsprechen. Das Gebäude verfügt über zwei bzw. drei Geschosse/Ebenen sowie jeweils einem Dachgeschoß mit entsprechenden Technikzentralen. Es ist aufgrund des Baugrunds und des hohen Grundwasserstandes am Standort (~ -1,2 bis -1,5 m unter OK Gelände) nicht unterkellert.

Nutzung Bestandsbebauung

Derzeitig wird der Gebäudekomplex als Verwaltungs-, Büro- und Laborgebäude mit Hörsaal und Kantine genutzt. Die zu sanierenden Flügel / Flächen, die aktuell von Wissenschaftler*innen der Universität Potsdam (Institut für Ernährungsforschung IEW) genutzt werden (~1.540 m2 von insgesamt 2.300 m2 Sanierungsfläche), sollen zukünftig wieder dem DIfE und seinen Mitarbeiter*innen zur Verfügung stehen.

Angaben zur Baustelle

Die Baumaßnahme findet auf dem Grundstück des Deutschen Instituts für Ernährungsforschung Potsdam-Rehbrücke im bebauten Innenstadtbereich der Gemeinde Nuthetal statt.
Die umfangreiche Sanierungsmaßnahme bezieht sich auf Gebäudeabschnitte (Nord-und Süd- bzw. Südwestflügel) des DIfE-Hauptgebäudes auf dem Gelände E, die in den Jahren 1952 bis 1956 als Ergänzungsbauten errichtet wurden. In den angrenzenden Gebäudeteilen wird der Institutsbetrieb während der gesamten Baumaßnahme aufrecht erhalten.(Bauen im Bestand bei laufenden Betrieb). Bei der Kalkulation der Angebotspreise ist zu berücksichtigen, dass aufgrund der zeitgleichen Nutzung des Gebäudees nur diskontinuierliche Arbeiten möglich sind. Die aus den Baumaßnahmen resultierenden Einschränkungen des Institutsbetriebes sind auf ein unvermeidbares Minimum zu reduzieren. Insbesondere bei Lärm verursachenden Arbeiten sind Maßnahmen zur Lärmreduzierung mit der Bauleitung abzustimmen. In Abstimmung mit der örtlichen Objektüberwachung sind Maßnahmen abzustimmen, die eine angemessene Rücksichtnahme auf die Belange des Instituts erkennen lassen. Angrenzende Parkflächen müssen freigehalten werden, Flächen der Baustelleneinrichtung und zur
Zwischenlagerung stehen in beschränktem Umfang zur Verfügung.(Siehe BE-Plan)
Es bestehen auf der westlich gelegenen Arthur-Scheunert-Allee, je eine nördliche und eine südliche Einfahrt zum Baustellengelände. Die nördliche Zufahrt ist nur in Absprache mit der Bauleitung zu benutzen, ansonsten steht die südliche Einfahrt zur Verfügung. Die östliche Einfahrt von der Lehnbachstraße bleibt dem Institutsbetrieb vorbehalten.
Welche der Einfahrten für die jeweiligen Arbeiten genutzt wird, entscheidet die örtliche Bauüberwachung in Zusammenhang mit dem Baufortschritt der Baumaßnahme. Der Abbruch erfolgt in einem nur mit Kleinfahrzeugen zu erreichenden Innenhof innerhalb des Gebäudkomplexes Gebäude E. Die max.
Zufahrtsbreite der Innenhöfe beträgt ~2,8m i.L.Maß und die max. Zufahrtshöhe beträgt ~ 2,55 bis 2,7m i.L.M. im Scheitel der Torbögen zum Innenhof / Baustellenbereich. Der öffentliche Bereich der Zufahrten, sowie die Zufahrten selbst bis den direkten Baustellenbereichen sind vor Beschädigungen zu schützen. Dies betrifft insbesondere die Vorsorge bei Beschädigungsgefahr von Randsteinen zu überfahrenden Absätzen und Tore zum Verschluss des Institutes in den Nachtstunden. Abbruchzeiten sind durch den Auftragnehmer mit der örtlichen Objektüberwachung und dem AG abzustimmen und von diesem bestätigen zu lassen. Die zulässigen Schallpegel betragen tagsüber von 7 Uhr bis 20 Uhr max. 60 dB. Nach 20 Uhr beträt der Schallpegel max. 45 dB und die Arbeiten sind nur nach vorheriger Abstimmung zulässig. Beeinträchtigungen, insbesondere Lärm und Staub, sind auf das Notwendigste zu begrenzen und durch entsprechende Maßnahmen (Folien, Absaugen, Abschotten, Befeuchtungen u.ä.) einzudämmen.
Die Arbeiten beeinträchtigen den Institutsbetrieb in dem angrenzenden Bereich des nördlichen Innenhofes, sowie der nördlichen Zufahrt. Die Sicherheit der Fußgänger-, Radfahrer - und des Fahrzeugverkehrs ist zu gewährleisten. Geeignete Verkehrssicherungsmaßnahmen sind zu treffen. Die im Bereich der Baumaßnahmen befindlichen Grünanlagen sind nur in Abstimmung mit der örtlichen Bauüberwachung zu befahren, Containerstellflächen und Zwischenlagerplätze sind in einem Baustelleneinrichtungsplan dargestellt und der örtlichen Bauüberwachung vor Baubeginn vorzulegen und genehmigen zu lassen. Den Bietern wird vor Angebotsabgabe die Möglichkeit der Objektbesichtigung nach Anmeldung beim Auftraggeber mit der örtlichen Bauüberwachung eingeräumt.

## Technische Vorbemerkung
Technische Vorbemerkungen

Regelwerke

Es gelten die Bestimmungen der VOB/B und die ATV der VOB/C, insbesondere DIN 18299.

Weiterhin sind die einschlägigen Normen und Vorschriften einzuhalten, u. a. DIN EN 1991-1-4 (Windlasten), DIN 4102 (Brandschutz), DIN EN ISO 7010/DIN 4844 (Sicherheits- und Hinweisschilder), Brandenburgische Bauordnung (BbgBO).

Allgemeine Anforderungen

Das Bauschild ist standsicher und witterungsbeständig herzustellen, aufzustellen, während der gesamten Bauzeit vorzuhalten und nach Abschluss der Arbeiten zurückzubauen.

Gestaltung und Inhalte des Bauschildes (Texte, Logos, Förderhinweise) erfolgen nach Vorgabe und Freigabe durch die Auftraggeberin.

Beleuchtung ist funktionsfähig, sicher und den Vorschriften entsprechend auszuführen.

Unterhaltung / Rückbau

Der Auftragnehmer ist verpflichtet, Schild, Konstruktion und Beleuchtung während der gesamten Bauzeit in ordnungsgemäßem und funktionsfähigem Zustand zu halten.

Nach Fertigstellung des Bauvorhabens ist die gesamte Anlage zurückzubauen und fachgerecht zu entsorgen.

Abrechnung

Die Abrechnung erfolgt nach VOB/B und den ATV der VOB/C.

Unterhaltung, Vorhalten, Rückbau und Entsorgung sind mit den Einheitspreisen abgegolten.

## 01 Bauschild

### Titel 01 Bauschild

**01.1 Bauschild Alu B 4 m H 1,75 m liefern, aufstellen, vorhalten, beseitigen**
Bauschild aus Aluminium,bestehend aus
2 St. Schilder, Abmessungen jeweils (BxH): 200 cm x 125 cm
2 St. Schilder Abmessungen jeweils (BxH): 200 cm x 50 cm
und Vorhaltefläche für Firmenschilder
 Gesamtabmessungen 4,00 m x 1,75 m, Unterkante = 2,25 m (Firmenschilder 1,50 m) über Gelände. Material UV- und witterungsbeständig, Folienbeklebung mehrfarbig nach Layout AG, Logos und Textfelder enthalten. Lieferung, Aufstellen auf Unterkonstruktion, Beseitigung nach Anweisung des AG.

Grundvorhaltezeit: 1 Monat
Menge: 1,000 St

**01.2 Tragkonstr. Holz B 4 m H 1,75 m aufstellen räumen Ballastgewicht**
Tragkonstruktion aus tragfähigem Holz, Breite 4,00 m x Höhe 4,00 m, aufstellen und sichern mit Ballastgewichten. Konstruktion wind- und sturmsicher auszusteifen, statischer Nachweis durch AN. Unterkante über Gelände 2,25 m. Räumung nach Vorhaltezeit.

Grundvorhaltezeit: 1 Monat
Menge: 1,000 St

**01.3 Tragkonstr. Holz B 4 m H 4,00 m vorhalten**
Tragkonstruktion aus Holz, für Bauschild, Bauschild wird vom AG beigestellt,
Breite '4' m,
Höhe 4,00 m, vorhalten,
Positionsmenge = Produkt aus
1
(Vorhaltemenge)
mal
Menge: 30,000 StMt

**01.4 Beleuchtung Bauschild 4Lichtquellen 100W 1lx herstellen räumen**
STLB-Bau 2025-04 000
Beleuchtung des Bauschildes mit 4 Lichtquellen, Leistung je Lichtquelle 100 W, mind. 1 lx, herstellen und räumen.
Menge: 1,000 St

**01.5 Beleuchtung Bauschild 4Lichtquellen 100W 1lx vorhalten**
Beleuchtung des Bauschildes mit 4 Lichtquellen, Leistung je Lichtquelle 100 W, mind. 1 lx, vorhalten,
Positionsmenge = Produkt aus
1
(Vorhaltemenge)
mal
Menge: 30,000 StMt

**01.6 Datenaustausch nach GAEB**
*** Pauschalposition
Datenaustausch nach GAEB

Der Datenaustausch erfolgt nach den Regelungen des Gemeinsamen Ausschusses Elektronik im Bauwesen (GAEB) über die Schnittstellen GAEB 90, GAEB 200 oder GAEB DA XML

Der Datenaustausch zwischen dem Auftragnehmer und der Objektüberwachung ist vorgesehen für folgende Bearbeitungsphasen:

- Angebotsabgabe als Datei  *.D84, *.P84, *.X84

- Nachtragsangebote als Datei  *.D86, *.P86, *.X86

- Aufmaßübergabe als Datei  *.D11/D12

Die Mengen-/Massenaufstellung erfolgt nach der REB-Verfahrensbeschreibung 23.003 "Allgemeine Mengenberechnung".
Menge: 1,000 psch
